# Muster-Leistungsbeschreibung
Leistungsbeschreibung (GAEB 90, DA81)
Währung: EUR

## Markierungsfarbe
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

**00001.0003 Grundierung mit einem wässrigen, pigm. 2K EP Bindemittel (CC)**
*** Bedarfsposition ohne GB
Grundieren der sauberen und saugfähigen Flächen
mit Epoxy BS 2000, einem wasseremulgierbaren,
farbigen, zweikomponentigen Epoxydharz ggfs. unter
Zugabe von 10 % Wasser. Das Material wird in
geeigneter Weise auf der Fläche verteilt und
sofort im Anschluss miteinem Farbroller sorgfältig
in den Untergrund eingearbeitet.

Verbrauch:
mind. 0,15-0,25 kg/m² Remmers Epoxy BS 2000
<6001-6010> (je nach Saugfähigkeit/Porosität des
Untergrundes)
zzgl. bis zu 10 % Wasser
Einheit: m2

**00001.0004 Versiegelung mit einem wässrig. 2K EP Bindemittel SG**
Versiegeln der Flächen, nach klebfreiem Erhärten
der vorangegangenen Schicht, mit  Epoxy BS
3000 SG New, einem wasseremulgierbaren, farbigen,
zweikomponentigen Epoxydharz. Das Material wird in
geeigneter Weise verteilt und sofort im Anschluss
mit einem Farbroller gleichmäßig durchgerollt.

Hinweis:
Auf eine ausreichende Luftventilation ist zu
achten, um einen Abtransport der Feuchtigkeit zu
gewährleisten.

Verbrauch:
Verbrauch je nach Anwendungsziel:
Versiegelung: 0,15-0,25 kg/m²  Epoxy BS 3000 SG
Einstreubasis: mind. 0,30 kg/m²
<6380-6389> (Farbton nach Wahl des Auftraggebers)
Einheit: m2

**00001.0005 Markierungsfarbe, mit pigment. 3KHybrid-Bindemittel QP**
Liefern und Herstellen einer schnellen, pigmentierten
Markierungsfarbe mit Remmers QP
Primer, einem schnell aushärtenden 3-K-Produkt,
bei gleichzeitig langer Verarbeitungsdauer. Die
Verarbeitung ist fachkundigen, gewerblichen
Verarbeitern vorbehalten.

Das Material satt auf die Fläche geben. Mit
geeigneten Mitteln, z.B. einem Gummischieber,
verteilen und anschließend mit einer Epoxy-Rolle
nachrollen, Dabei ist darauf zu achten, dass die
Oberflächenporen des Untergrundes vollständig
gefüllt werden.

Gegebenenfalls ist eine moderate Stellmittelzugabe
mit Remmers WHG TX möglich.

Verbrauch:
Verbrauch je Arbeitsgang:
ca. 0,30 - 0,50 kg/m² Remmers QP Color <6891>
(je nach Untergrund)
nach Bedarf:
2-5% Remmers WHG TX <1221>
Einheit: St
